# Pasacables externo CISA con muelle flexible, 600mm

- Propiedad del archivo: CONSTRUNARIO
- Formato: FIEBDC-3/2012
- Programa: Construnario Versión 3.51
- Fecha de los precios: 17/02/2023
- Divisa: EUR

| Código | Ud | Descripción | Precio |
|---|---|---|---|
| 06515.21.0 | u | Pasacables externo CISA con muelle flexible, 600mm | 41.52 |
