# Pulsador interno MyEVO, aluminio

- Propiedad del archivo: CONSTRUNARIO
- Formato: FIEBDC-3/2012
- Programa: Construnario Versión 3.51
- Fecha de los precios: 17/02/2023
- Divisa: EUR

**06525.51.0.L8** u Pulsador interno MyEVO, aluminio
Precio: 72.46
Pulsador interno MyEVO, aluminio, apto para cerradura MyEVO. Pulsador con membrana resistente retroiluminada. Permite seleccionar el funcionamiento de la cerradura entre tres configuraciones: Automática, semiautomática o con cierre de día. Señalización luminosa. Disponible en varios acabados (gris, negro grafito y blanco perla). Incluye cable para conexión por bluetooth.
