# Teclado externo MyEVO, RFID+marcación PIN, aluminio

- Propiedad del archivo: CONSTRUNARIO
- Formato: FIEBDC-3/2012
- Programa: Construnario Versión 3.51
- Fecha de los precios: 17/02/2023
- Divisa: EUR

**06525.73.0.L8** u Teclado externo MyEVO, RFID+marcación PIN, aluminio
Precio: 478.73
Teclado externo, por tarjeta RFID ó marcación por PIN, aluminio, apto para cerradura MyEVO. Teclado con membrana resistente retroiluminada. Permite seleccionar el funcionamiento de la cerradura entre tres configuraciones: Automática, semiautomática o con cierre de día. Permite también la modificación y gestión de los códigos de acceso (máximo 30 usuarios diferentes). Señalización luminosa y acústica. Sistema seguro de codificación. Disponible en varios acabados (gris, negro grafito y blanco perla).
