# Lector externo MyEVO, RFID, aluminio

- Propiedad del archivo: CONSTRUNARIO
- Formato: FIEBDC-3/2012
- Programa: Construnario Versión 3.51
- Fecha de los precios: 17/02/2023
- Divisa: EUR

**06525.75.0.L8** u Lector externo MyEVO, RFID, aluminio
Precio: 420.51
Lector externo, por tarjeta RFID, aluminio, apto para cerradura MyEVO. Teclado con membrana resistente retroiluminada. Permite seleccionar el funcionamiento de la cerradura entre tres configuraciones: Automática, semiautomática o con cierre de día. Permite también la modificación y gestión de los códigos de acceso (máximo 30 usuarios diferentes). Señalización luminosa y acústica. Sistema seguro de codificación. Disponible en varios acabados (gris, negro grafito y blanco perla).
