# Teclado externo, marcación PIN, cromo satinado

- Propiedad del archivo: CONSTRUNARIO
- Formato: FIEBDC-3/2012
- Programa: Construnario Versión 3.51
- Fecha de los precios: 17/02/2023
- Divisa: EUR

**06525.77.0.B1** u Teclado externo, marcación PIN, cromo satinado
Precio: 499.12
Teclado externo, marcación PIN, cromo satinado. Teclado con membrana resistente retroiluminada. Permite la modificación y gestión de los códigos de acceso. Señalización luminosa. Sistema seguro de codificación. Disponible en acabados cromo satinado o negro brillante.
