# Kit de tarjetas RFID de usuario

- Propiedad del archivo: CONSTRUNARIO
- Formato: FIEBDC-3/2012
- Programa: Construnario Versión 3.51
- Fecha de los precios: 17/02/2023
- Divisa: EUR

**06526.11.0** u Kit de tarjetas RFID de usuario
Precio: 58.23
Kit de 5 tarjetas RFID de usuario de plástico.
