# Kit de tarjetas RFID change/safe mode

- Propiedad del archivo: CONSTRUNARIO
- Formato: FIEBDC-3/2012
- Programa: Construnario Versión 3.51
- Fecha de los precios: 17/02/2023
- Divisa: EUR

**06526.30.0** u Kit de tarjetas RFID change/safe mode
Precio: 25.88
Kit de 2 tarjetas RFID change/safe mode (cambio/modo seguro), fabricadas en plástico.
