# Kit de tarjetas RFID master/reset

- Propiedad del archivo: CONSTRUNARIO
- Formato: FIEBDC-3/2012
- Programa: Construnario Versión 3.51
- Fecha de los precios: 17/02/2023
- Divisa: EUR

**06526.40.0** u Kit de tarjetas RFID master/reset
Precio: 25.88
Kit de 2 tarjetas RFID master/reset, fabricadas en plástico.
