# Barra ovalada para antipánico CISA 1200mm, roja

- Propiedad del archivo: CONSTRUNARIO
- Formato: FIEBDC-3/2012
- Programa: Construnario Versión 3.51
- Fecha de los precios: 17/02/2023
- Divisa: EUR

**07007.14.0** u Barra ovalada para antipánico CISA 1200mm, roja
Precio: 17.47
Barra ovalada en acero para antipánico CISA 1200mm en color rojo. Disponible bajo pedido en otros colores. Tratamiento antibacteriano según la Norma ISO 22196
