# Barra ovalada para antipánico CISA 1200mm, acero inoxidable

- Propiedad del archivo: CONSTRUNARIO
- Formato: FIEBDC-3/2012
- Programa: Construnario Versión 3.51
- Fecha de los precios: 17/02/2023
- Divisa: EUR

**07007.61.0** u Barra ovalada para antipánico CISA 1200mm, acero inoxidable
Precio: 64.01
Barra ovalada para antipánico CISA 1200mm en acero inoxidable.
