# Cable de alimentación cerradura MyEVO

- Propiedad del archivo: CONSTRUNARIO
- Formato: FIEBDC-3/2012
- Programa: Construnario Versión 3.51
- Fecha de los precios: 17/02/2023
- Divisa: EUR

**07030.70.0** u Cable de alimentación cerradura MyEVO
Precio: 28.97
Cable de alimentación (para instalación con conexión eléctrica).
