# Cable auxiliar conexión cerradura MyEVO

- Propiedad del archivo: CONSTRUNARIO
- Formato: FIEBDC-3/2012
- Programa: Construnario Versión 3.51
- Fecha de los precios: 17/02/2023
- Divisa: EUR

**07030.72.0** u Cable auxiliar conexión cerradura MyEVO
Precio: 28.97
Cable para la apertura a distancia a través de interfono, pulsador, etc...
