# Grupo portabaterías cerradura MyEVO

- Propiedad del archivo: CONSTRUNARIO
- Formato: FIEBDC-3/2012
- Programa: Construnario Versión 3.51
- Fecha de los precios: 17/02/2023
- Divisa: EUR

**07030.80.0** u Grupo portabaterías cerradura MyEVO
Precio: 77.24
Grupo portabaterías para cerradura MyEVO con cable (12 pilas tipo AA de 1,5V, no incluidas).Medidas: 150x41,4x76,5mm.
