# Grupo portabaterías cerradura MyEVO

- Propiedad del archivo: CONSTRUNARIO
- Formato: FIEBDC-3/2012
- Programa: Construnario Versión 3.51
- Fecha de los precios: 17/02/2023
- Divisa: EUR

**07030.81.0** u Grupo portabaterías cerradura MyEVO
Precio: 77.24
Grupo portabaterías para cerradura MyEVO con cable (12 pilas tipo C de 1,5V, no incluidas). Medidas: 226x44,4x135mm.
