# Fuente de alimentación cerradura MyEVO

- Propiedad del archivo: CONSTRUNARIO
- Formato: FIEBDC-3/2012
- Programa: Construnario Versión 3.51
- Fecha de los precios: 17/02/2023
- Divisa: EUR

**07060.03.0** u Fuente de alimentación cerradura MyEVO
Precio: 168.28
Fuente de alimentación para cerradura motorizada (24Vcc). Para instalación con conexión eléctrica o instalación con pilas recargable. Alimentación: 100-240Vac (50/60 Hz).
