# Fuente de alimentacion 12Vcc

- Propiedad del archivo: CONSTRUNARIO
- Formato: FIEBDC-3/2012
- Programa: Construnario Versión 3.51
- Fecha de los precios: 17/02/2023
- Divisa: EUR

**07060.10.0** u Fuente de alimentacion 12Vcc
Precio: 116.45
Fuente de alimentación 12V cc. Certificado acorde a norma UL Instalación por carril DIN. Características: Entrada: 100 - 240 Vac 50/60 Hz 0.7A Salida: 12Vcc 2.5A clase 2
