# Cierres PRESTIGE CISA sobreponer, laterales, acero inoxidable, cortafuego

- Propiedad del archivo: CONSTRUNARIO
- Formato: FIEBDC-3/2012
- Programa: Construnario Versión 3.51
- Fecha de los precios: 17/02/2023
- Divisa: EUR

**07063.21.0.FR** u Cierres PRESTIGE CISA sobreponer, laterales, acero inoxidable, cortafuego
Precio: 309.73
Cierres suplementarios PRESTIGE CISA de sobreponer laterales en acero inoxidable, apto para puertas cortafuego. -Bajo pedido: -Juego de tubos art. 1.07081.61 Certificaciones: -Marcado CE -Certificación voluntaria ICIM según la norma UNE EN 1125
