# Cierres PRESTIGE CISA sobreponer, Alto/Bajo acero negro

- Propiedad del archivo: CONSTRUNARIO
- Formato: FIEBDC-3/2012
- Programa: Construnario Versión 3.51
- Fecha de los precios: 17/02/2023
- Divisa: EUR

**07063.30.0** u Cierres PRESTIGE CISA sobreponer, Alto/Bajo acero negro
Precio: 89.76
Cierres suplementarios PRESTIGE CISA de sobreponer versión alto/bajo, en acero barnizado color negro. -Bajo pedido: -Juego de tubos art. 1.07081.06 -Versión cortafuego (caract. FR) Certificaciones: -Marcado CE -Certificación voluntaria ICIM según la norma UNE EN 1125
