# Cierres PRESTIGE CISA sobreponer, Superior alto/lateral derecho, acero inoxidable

- Propiedad del archivo: CONSTRUNARIO
- Formato: FIEBDC-3/2012
- Programa: Construnario Versión 3.51
- Fecha de los precios: 17/02/2023
- Divisa: EUR

**07063.36.1** u Cierres PRESTIGE CISA sobreponer, Superior alto/lateral derecho, acero inoxidable
Precio: 269.24
Cierres suplementarios PRESTIGE CISA de sobreponer, superior autoblocante, inferior lateral derecho , en acero inoxidable. -Bajo pedido: -Juego de tubos art. 1.07081.61 Certificaciones: -Marcado CE -Certificación voluntaria ICIM según la norma UNE EN 1125
