# Cierres FAST PUSH-TOUCH CISA, de sobreponer, Laterales , símil inox. satinado, con varillas

- Propiedad del archivo: CONSTRUNARIO
- Formato: FIEBDC-3/2012
- Programa: Construnario Versión 3.51
- Fecha de los precios: 17/02/2023
- Divisa: EUR

**07063.53.0.B9** u Cierres FAST PUSH-TOUCH CISA, de sobreponer, Laterales , símil inox. satinado, con varillas
Precio: 105.40
Cierres FAST PUSH-TOUCH CISA de sobreponer con cierres laterales, símil inoxidable satinado. Características Técnicas: -Cárter en aluminio símil inoxidable satinado -Picaportes de aleación de aluminio -Adaptables a dispositivos antipánico 59011, 59016, 59811, 59816, 59061, 59066 Dotación: cerraderos y juego de tubos Bajo pedido: -Versión cortafuego con picaportes en acero (caract. FR) para artículos 07063.51/61/66/26 Acabado: símil inox. satinado Mano reversible Certificaciones: -Marcado CE -Certificaciones según la Norma UNE EN 1125
