# Cierres FAST PUSH-TOUCH CISA, de sobreponer, Alto/Bajo

- Propiedad del archivo: CONSTRUNARIO
- Formato: FIEBDC-3/2012
- Programa: Construnario Versión 3.51
- Fecha de los precios: 17/02/2023
- Divisa: EUR

**07063.61.0** u Cierres FAST PUSH-TOUCH CISA, de sobreponer, Alto/Bajo
Precio: 90.63
Cierres FAST PUSH-TOUCH CISA de sobreponer alto/bajo, con sistema autoblocante Características Técnicas: -Cárter en aluminio barnizado -Picaportes en aleación de aluminio -Adaptables a dispositivos antipánico 59011, 59016, 59811, 59816, 59061, 59066 Dotación: cerraderos y juego de tubos Bajo pedido: -Versión cortafuego con Picaportes en acero (caract. FR) Acabados: -ESTÁNDAR: negro -Bajo pedido: incremento de precio. Disponibles otros colores. Mano reversible Certificaciones: -Marcado CE -Certificación según la Norma UNE EN 179
