# Cierres FAST PUSH-TOUCH CISA, de sobreponer, Alto/Bajo, simil inox satinado

- Propiedad del archivo: CONSTRUNARIO
- Formato: FIEBDC-3/2012
- Programa: Construnario Versión 3.51
- Fecha de los precios: 17/02/2023
- Divisa: EUR

**07063.61.0.B9** u Cierres FAST PUSH-TOUCH CISA, de sobreponer, Alto/Bajo, simil inox satinado
Precio: 105.40
Cierres FAST PUSH-TOUCH CISA Sobreponer Alto/Bajo símil inoxidable satinado, con sistema autoblocante. Características Técnicas: -Cárter en aluminio símil inoxidable satinado -Picaportes en aleación de aluminio -Adaptables a dispositivos antipánico 59011, 59016, 59811, 59816, 59061, 59066 Dotación: cerraderos y juego de tubos Bajo pedido: Versión cortafuego con picaportes en acero (caract. FR) Acabado:símil inox. satinado Mano reversible Certificaciones: -Marcado CE -Certificaciones según la Norma UNE EN 1125
