# Cierres FAST PUSH-TOUCH CISA, de sobreponer, Alto/Lateral, Derecho

- Propiedad del archivo: CONSTRUNARIO
- Formato: FIEBDC-3/2012
- Programa: Construnario Versión 3.51
- Fecha de los precios: 17/02/2023
- Divisa: EUR

**07063.66.1** u Cierres FAST PUSH-TOUCH CISA, de sobreponer, Alto/Lateral, Derecho
Precio: 90.63
Cierres FAST PUSH-TOUCH CISA de sobreponer con cierre Alto/Lateral Derecho, con sistema autoblocante en el cierre alto Características Técnicas: -Cárter en aluminio barnizado -Picaportes en aleación de aluminio -Adaptables a dispositivos antipánico 59011, 59016, 59811, 59816, 59061, 59066 Dotación: cerraderos y juego de tubos Bajo pedido: -Versión cortafuego con picaportes en acero (caract. FR) para artículos 07063.51/61/66/26 Acabado color negro -BAJO PEDIDO con incremento de precio, disponibles otros colores. Mano Derecha Certificaciones: -Marcado CE -Certificaciones según la Norma UNE EN 1125
