# Cierres FAST PUSH-TOUCH CISA, de sobreponer, Alto/Lateral, Derecho, Cortafuego

- Propiedad del archivo: CONSTRUNARIO
- Formato: FIEBDC-3/2012
- Programa: Construnario Versión 3.51
- Fecha de los precios: 17/02/2023
- Divisa: EUR

**07063.66.1.FR** u Cierres FAST PUSH-TOUCH CISA, de sobreponer, Alto/Lateral, Derecho, Cortafuego
Precio: 130.06
Cierres FAST PUSH-TOUCH CISA de sobreponer con cierre Alto/Lateral Derecho, versión para puertas cortafuego, con sistema autoblocante en el cierre alto Características Técnicas: -Cárter en aluminio barnizado -Picaportes de acero -Adaptables a dispositivos antipánico 59011, 59016, 59811, 59816, 59061, 59066 Dotación: cerraderos y juego de tubos Acabado color negro -BAJO PEDIDO con incremento de precio, disponibles otros colores. Mano derecha Certificaciones: -Marcado CE -Certificaciones según la Norma UNE EN 1125
