# Cierres FAST PUSH-TOUCH CISA, de sobreponer, Alto/Bajo Vaiven, Cortafuego

- Propiedad del archivo: CONSTRUNARIO
- Formato: FIEBDC-3/2012
- Programa: Construnario Versión 3.51
- Fecha de los precios: 17/02/2023
- Divisa: EUR

**07063.71.0** u Cierres FAST PUSH-TOUCH CISA, de sobreponer, Alto/Bajo Vaiven, Cortafuego
Precio: 109.00
Cierres FAST PUSH-TOUCH CISA Sobreponer, con cierres Alto/Bajo para puertas de vaivén. Versión cortafuego Características Técnicas: -Cárter en aluminio barnizado -Pestillos de acero -Adaptables a dispositivos antipánico 59011, 59016, 59811, 59816, 59061, 59066 Dotación: cerraderos y juego de tubos Acabado ESTÁNDAR: color negro -BAJO PEDIDO con incremento de precio, disponibles otros colores. Mano reversible Certificaciones: -Marcado CE -Certificaciones según la Norma UNE EN 1125
