# Cierres FAST PUSH-TOUCH CISA, de sobreponer, Alto/Bajo Vaiven, símil inox. satinado, Cortafuego

- Propiedad del archivo: CONSTRUNARIO
- Formato: FIEBDC-3/2012
- Programa: Construnario Versión 3.51
- Fecha de los precios: 17/02/2023
- Divisa: EUR

**07063.71.0.B9** u Cierres FAST PUSH-TOUCH CISA, de sobreponer, Alto/Bajo Vaiven, símil inox. satinado, Cortafuego
Precio: 123.74
Cierres FAST PUSH-TOUCH CISA Sobreponer, con cierres Alto/Bajo para puertas de vaivén, acabado símil inoxidable satinado. Versión cortafuego Características Técnicas: -Cárter en aluminio símil inoxidable satinado -Pestillos en acero -Adaptables a dispositivos antipánico 59011, 59016, 59811, 59816, 59061, 59066 Dotación: cerraderos y juego de tubos Mano reversible Certificaciones: -Marcado CE -Certificaciones según la Norma UNE EN 1125
