# Kit FAST CISA Prolongación cierres suplementarios

- Propiedad del archivo: CONSTRUNARIO
- Formato: FIEBDC-3/2012
- Programa: Construnario Versión 3.51
- Fecha de los precios: 17/02/2023
- Divisa: EUR

**07064.51.0** u Kit FAST CISA Prolongación cierres suplementarios
Precio: 41.26
Kit CISA FAST Prolongación cierres suplementarios de 2250mm.
