# Kit CISA Alargador de tubos acero negro

- Propiedad del archivo: CONSTRUNARIO
- Formato: FIEBDC-3/2012
- Programa: Construnario Versión 3.51
- Fecha de los precios: 17/02/2023
- Divisa: EUR

**07064.60.0** u Kit CISA Alargador de tubos acero negro
Precio: 39.55
Kit CISA Alargador de tubos en acero barnizado color negro de 1010mm de longitud.
