# Kit CISA Alargador de tubos acero inoxidable

- Propiedad del archivo: CONSTRUNARIO
- Formato: FIEBDC-3/2012
- Programa: Construnario Versión 3.51
- Fecha de los precios: 17/02/2023
- Divisa: EUR

**07064.61.0** u Kit CISA Alargador de tubos acero inoxidable
Precio: 118.87
Kit CISA Alargador de tubos en acero inoxidable de 1010mm de longitud.
