# Cierre de día PRESTIGE, para versión de sobreponer

- Propiedad del archivo: CONSTRUNARIO
- Formato: FIEBDC-3/2012
- Programa: Construnario Versión 3.51
- Fecha de los precios: 17/02/2023
- Divisa: EUR

**07065.52.0** u Cierre de día PRESTIGE, para versión de sobreponer
Precio: 18.71
Dispositivo CISA para cierre de día PRESTIGE, para versión de sobreponer no cortafuego.
