# Pareja de placas CISA con bocallave para cilindro

- Propiedad del archivo: CONSTRUNARIO
- Formato: FIEBDC-3/2012
- Programa: Construnario Versión 3.51
- Fecha de los precios: 17/02/2023
- Divisa: EUR

**07070.22.0** u Pareja de placas CISA con bocallave para cilindro
Precio: 14.71
Pareja de placas CISA con bocallave para cilindro. Revestimiento en nylon negro. Para serie/artículo: 43000,43020,43025. Certificaciones:Marcado CE
