# Pareja de placas CISA con pomo fijo, con bocallave para cilindro y manilla ciega

- Propiedad del archivo: CONSTRUNARIO
- Formato: FIEBDC-3/2012
- Programa: Construnario Versión 3.51
- Fecha de los precios: 17/02/2023
- Divisa: EUR

**07070.28.0** u Pareja de placas CISA con pomo fijo, con bocallave para cilindro y manilla ciega
Precio: 23.29
Pareja de placas CISA con pomo fijo, con bocallave para cilindro y manilla ciega. Revestimiento en nylon negro. Para serie/artículo: 43000,43020,43025 Certificaciones:Marcado CE
