# Juego de manillas CISA, antienganche, placa larga, c/bocallave 85mm, cuadradillo 8mm, AISI316

- Propiedad del archivo: CONSTRUNARIO
- Formato: FIEBDC-3/2012
- Programa: Construnario Versión 3.51
- Fecha de los precios: 17/02/2023
- Divisa: EUR

**07070.58.0** u Juego de manillas CISA, antienganche, placa larga, c/bocallave 85mm, cuadradillo 8mm, AISI316
Precio: 49.10
Juego de manillas CISA, antienganche, placa larga, c/bocallave a 85mm, cuadradillo 8mm, cortafuego. Medida placa 228 x 43 x 10mm. Incuye muelle de recuperación. Manilla clásica, antienganche, diámetro ø19 mm. Fabricado en acero inoxidable satinado (AISI 316). Resistencia a la corrosión (96h test de niebla salina). Apto para puertas de 38-70mm de espesor.
