# Juego de manillas CISA para Exitlock

- Propiedad del archivo: CONSTRUNARIO
- Formato: FIEBDC-3/2012
- Programa: Construnario Versión 3.51
- Fecha de los precios: 17/02/2023
- Divisa: EUR

**07070.60.0** u Juego de manillas CISA para Exitlock
Precio: 41.98
Juego de manillas CISA para Exitlock, acabado en bronce anonizado. Bajo pedido: -Acabado cromo níquel satinado (acabado B1)
