# Manilla CISA para Cerradura Sicurexit

- Propiedad del archivo: CONSTRUNARIO
- Formato: FIEBDC-3/2012
- Programa: Construnario Versión 3.51
- Fecha de los precios: 17/02/2023
- Divisa: EUR

| Código | Ud | Descripción | Precio |
|---|---|---|---|
| 07070.66.0 | u | Manilla CISA para Cerradura Sicurexit | 54.05 |
