# Juego Manillas OVAL, antienganche, con roseta redonda, con muelle de recuperación

- Propiedad del archivo: CONSTRUNARIO
- Formato: FIEBDC-3/2012
- Programa: Construnario Versión 3.51
- Fecha de los precios: 17/02/2023
- Divisa: EUR

**07070.70.0** u Juego Manillas OVAL, antienganche, con roseta redonda, con muelle de recuperación
Precio: 17.24
Juego de manillas, antienganche, con roseta + muelle recuperación, 19 mm. Fabricado en acero inoxidable (AISI 304) satinado. Adecuado para espesores de puerta de 38-54mm. Fijaciones ocultas. Incluyen muelle de recuperación. Manilla de 135 mm de longitud, la proyección de 60 mm y 19 mm de diámetro, cuadradillo de 8 mm. Perno de gran durabilidad y seguridad. Normativa: Resistencia a la corrosión (96 horas en test de niebla salina). Producto apto para puertas cortafuegos, según norma EN1634 (2 horas en puerta de madera y 4 horas en puerta metálica). Producto según norma EN 1906, grado 7 (200.000 ciclos).
