# Juego Manillas ANGLE, antienganche, con roseta ovalada, con muelle de recuperación y bocallave

- Propiedad del archivo: CONSTRUNARIO
- Formato: FIEBDC-3/2012
- Programa: Construnario Versión 3.51
- Fecha de los precios: 17/02/2023
- Divisa: EUR

**07070.82.0** u Juego Manillas ANGLE, antienganche, con roseta ovalada, con muelle de recuperación y bocallave
Precio: 31.72
Juego de manillas, recta, con roseta ovalada y muelle recuperación, diámetro de19 mm. Fabricado en acero inoxidable (AISI 304) satinado. Adecuado para espesores de puerta de 38-54mm. Fijaciones ocultas. Manilla de 135 mm de longitud, la proyección de 60 mm y 19 mm de diámetro, cuadradillo de 8 mm. Perno de gran durabilidad y seguridad. Normativa: EN1670, grado 2, resistencia a la corrosión (96 horas en test de niebla salina). Producto según norma EN 1906, grado 7 (200.000 ciclos). Incluye juego de bocallaves tipo europerfil.
