# Cerradero CISA en Acero cincado 32mm

- Propiedad del archivo: CONSTRUNARIO
- Formato: FIEBDC-3/2012
- Programa: Construnario Versión 3.51
- Fecha de los precios: 17/02/2023
- Divisa: EUR

**07073.20.0** u Cerradero CISA en Acero cincado 32mm
Precio: 6.26
Cerradero CISA en acero cincado. Ancho 32mm.
