# Electromanilla CISA 12-24V c.a./c.c. distancia entre ejes 92mm

- Propiedad del archivo: CONSTRUNARIO
- Formato: FIEBDC-3/2012
- Programa: Construnario Versión 3.51
- Fecha de los precios: 17/02/2023
- Divisa: EUR

**07074.71.0** u Electromanilla CISA 12-24V c.a./c.c. distancia entre ejes 92mm
Precio: 408.17
Electromanilla CISA 12-24V c.a./c.c. distancia entre ejes 92mm, apta para antipánico de embutir. -Adaptable a cerraduras antipánico y cortafuego con distancia entre ejes 92mm. Características Técnicas: -Caja en acero niquelado -Cárter en aleación de aluminio -Cableado con conector Para facilitar la conexión -Led incorporado en la electro manilla Para la visualización del estado de la puerta -Posibilidad de cierre de día eléctrico -Almentación eléctrica a través del booster en dotación -Tensión de ejercicio 12/24 V ca/cc. -Tensión de funcionamiento min. 5 V, max. 28 V Dotación -Instrucciones de montaje -Tornillos de fijación -Cuadradillo 8/9 mm. Bajo pedido -Temporizador 07022.20.0 Acabados: -ESTÁNDAR: negro -Disponible otros colores Mano reversible
