# Electromanilla CISA 12-24V c.a./c.c., para antipánico de sobreponer

- Propiedad del archivo: CONSTRUNARIO
- Formato: FIEBDC-3/2012
- Programa: Construnario Versión 3.51
- Fecha de los precios: 17/02/2023
- Divisa: EUR

**07074.80.0** u Electromanilla CISA 12-24V c.a./c.c., para antipánico de sobreponer
Precio: 408.17
Electromanilla CISA 12-24V c.a./c.c. para antipánico sobreponer. Características Técnicas: -Caja en acero niquelado -Cárter en aleación de aluminio -Función de emergencia; la llave habilita la manilla y extrayendo la llave, la manilla se deshabilita -Cableado con conector Para facilitar la conexión -Led incorporado en la electro manilla Para la visualización del estado de la puerta -Posibilidad de cierre de día eléctrico -Almentación eléctrica a través del booster en dotación -Tensión de ejercicio 12/24 V ca/cc. -Tensión de funcionamiento min. 5 V, max. 28 V Dotación -Instrucciones de montaje -Tornillos de fijación -Cuadradillo 8/9 mm. Bajo pedido: Temporizador 07022.20.0 Acabado estándar: color negro (disponible en otros colores) Mano reversible
