# Placa exterior CISA ciega para montaje reforzado

- Propiedad del archivo: CONSTRUNARIO
- Formato: FIEBDC-3/2012
- Programa: Construnario Versión 3.51
- Fecha de los precios: 17/02/2023
- Divisa: EUR

**07076.21.0** u Placa exterior CISA ciega para montaje reforzado
Precio: 17.58
Unidad de placa exterior ciega CISA para montaje reforzado con antipánico de embutir.
