# Placa exterior CISA con pomo fijo

- Propiedad del archivo: CONSTRUNARIO
- Formato: FIEBDC-3/2012
- Programa: Construnario Versión 3.51
- Fecha de los precios: 17/02/2023
- Divisa: EUR

**07076.23.0** u Placa exterior CISA con pomo fijo
Precio: 32.08
Unidad de placa con pomo fijo CISA para montaje con antipánico de embutir.
