# Placa exterior CISA con manilla y bocallave para cilindro

- Propiedad del archivo: CONSTRUNARIO
- Formato: FIEBDC-3/2012
- Programa: Construnario Versión 3.51
- Fecha de los precios: 17/02/2023
- Divisa: EUR

**07076.26.0** u Placa exterior CISA con manilla y bocallave para cilindro
Precio: 38.06
Unidad de placa con manilla y bocallave a 72mm CISA para montaje con antipánico de embutir.
