# Bocallave interno FAST PUSH CISA de embutir para cerraduras de puertas acorazadas, PVD inoxidable satinado

- Propiedad del archivo: CONSTRUNARIO
- Formato: FIEBDC-3/2012
- Programa: Construnario Versión 3.51
- Fecha de los precios: 17/02/2023
- Divisa: EUR

**07076.70.C2** u Bocallave interno FAST PUSH CISA de embutir para cerraduras de puertas acorazadas, PVD inoxidable satinado
Precio: 35.26
Embellecedor interno FAST PUSH CISA de embutir para cerraduras de puertas acorazadas. -Adaptable a Escudo de protección Para cerraduras de puertas acorazadas. Acabado PVD inoxidable satinado.
