# Bocallave interno FAST PUSH CISA de embutir para cerraduras de puertas aluminio

- Propiedad del archivo: CONSTRUNARIO
- Formato: FIEBDC-3/2012
- Programa: Construnario Versión 3.51
- Fecha de los precios: 17/02/2023
- Divisa: EUR

**07076.71.0** u Bocallave interno FAST PUSH CISA de embutir para cerraduras de puertas aluminio
Precio: 11.22
Embellecedor interno de bocallave FAST PUSH CISA de embutir para cerraduras de puertas aluminio. -Adaptable a Escudo de protección Para cerraduras de puertas en aluminio. Acabado estándar: color negro. Disponibles otros colores.
