# Accionamiento externo pomo con llave PUSH/TOUCH CISA, negro

- Propiedad del archivo: CONSTRUNARIO
- Formato: FIEBDC-3/2012
- Programa: Construnario Versión 3.51
- Fecha de los precios: 17/02/2023
- Divisa: EUR

**07078.35.0.SH** u Accionamiento externo pomo con llave PUSH/TOUCH CISA, negro
Precio: 32.93
Accionamiento externo tirador corto PUSH/TOUCH CISA color negro, con llave. Características Técnicas: Aluminio de preso-fusión (zamak). Sólo para antipánicos con un único punto de cierre. Distancia entre ejes de tornillos de fijación: 43mm Dotación: -Tornillos de fijación -Instrucciones de montaje -BAJO PEDIDO: incremento de precio, disponibles otros colores
