# Accionamiento externo pomo con llave PUSH/TOUCH CISA, PVD inox. satinado

- Propiedad del archivo: CONSTRUNARIO
- Formato: FIEBDC-3/2012
- Programa: Construnario Versión 3.51
- Fecha de los precios: 17/02/2023
- Divisa: EUR

**07078.35.C2SH** u Accionamiento externo pomo con llave PUSH/TOUCH CISA, PVD inox. satinado
Precio: 114.87
Accionamiento externo tirador corto PUSH/TOUCH CISA PVD inoxidable satinado, con llave. Características Técnicas: Aluminio de preso-fusión (zamak). Sólo para antipánicos con un único punto de cierre. Distancia entre ejes de tornillos de fijación: 43mm Dotación: -Tornillos de fijación -Instrucciones de montaje -BAJO PEDIDO: otros acabados
