# Accionamiento externo manilla/llave PUSH/TOUCH CISA, negro

- Propiedad del archivo: CONSTRUNARIO
- Formato: FIEBDC-3/2012
- Programa: Construnario Versión 3.51
- Fecha de los precios: 17/02/2023
- Divisa: EUR

**07078.38.0.SH** u Accionamiento externo manilla/llave PUSH/TOUCH CISA, negro
Precio: 45.99
Accionamiento externo manilla PUSH/TOUCH CISA color negro, condenable por llave (cilindro no incluido). Características Técnicas: -aluminio de preso-fusión (zamak) -Tratamiento antibacteriano Acabado estándar: Negro -Bajo pedido: Disponible en otros colores (gris mismo precio) Mano Reversible
