# Accionamiento externo manilla/llave PUSH/TOUCH CISA, símil inoxidable satinado

- Propiedad del archivo: CONSTRUNARIO
- Formato: FIEBDC-3/2012
- Programa: Construnario Versión 3.51
- Fecha de los precios: 17/02/2023
- Divisa: EUR

**07078.38.B9SH** u Accionamiento externo manilla/llave PUSH/TOUCH CISA, símil inoxidable satinado
Precio: 53.32
Accionamiento externo manilla PUSH/TOUCH CISA, acabado símil inoxidable satinado, condenable por llave (cilindro no incluido). Características Técnicas: -aluminio de preso-fusión (zamak) -Tratamiento antibacteriano Acabado: símil inoxidable satinado. Mano reversible
