# Accionamiento externo pomo con llave PRESTIGE CISA, PVD inox. satinado

- Propiedad del archivo: CONSTRUNARIO
- Formato: FIEBDC-3/2012
- Programa: Construnario Versión 3.51
- Fecha de los precios: 17/02/2023
- Divisa: EUR

**07078.65.C2SH** u Accionamiento externo pomo con llave PRESTIGE CISA, PVD inox. satinado
Precio: 141.45
Accionamiento externo tirador corto PUSH/TOUCH CISA PVD inoxidable satinado, con llave. Características Técnicas: Aluminio de preso-fusión (zamak). Sólo para antipánicos con un único punto de cierre. incluye placa de prefijación con distancia entre ejes de tornillos de 90mm Dotación: -Tornillos de fijación -Instrucciones de montaje -BAJO PEDIDO: incremento de precio, disponibles otros colores
